# Kurstr. 23 /Lynarstr. 39
Angebotsaufforderung (GAEB DA XML 3.2, DA83)
Projekt: 03756
Währung: EUR
Auftraggeber: COVIVIO, Immobilien GmbH,, Cornelius- Friedrichs- Straße 19; DV-Nummer: 20240524
Erstellt mit: GXML Toolbox V3.3 R20230829, iTWO_64 V24.0.454, 15.09.2025

## Bundesland: Berlin
Bundesland: Berlin
Bezirk: 13585 Berlin, Spandau
Straße: Kurstraße 23/ Lynarstraße 39

Bei dem Gebäude Kurstraße 23/ Lynarstraße 39 handelt es
sich um einen Berliner Altbau. Das Gebäude besteht aus
einem Kellergeschoss, einem Erdgeschoss, vier
Obergeschossen und einem nicht ausgebauten flachen
Dachgeschoss. Das aus 2 Vorderhäusern bestehende
Eckgebäude besitzt 2 Treppenaufgängen, je
einer zu jeder Straßeseite.
Im EG - 4. Obergeschoss befinden sich Wohnungen, die
bewohnt sind.
Der Innenhof ist über 2 nicht befahrbare Durchgänge
erschlossen.

Zur Verbesserung der Wohnqualität sollen die Fenster
des Gebäudes ausgetauscht, die Fassaden mit einem WDVS
gedämmt und die hofseitige Rettungswegesituation über
vorgesetzte Laubengänge mit Treppentürmen
sichergestellt werden. Um die erforderlichen
Fenstergrößen hinsichtlich Rettungswege und
Verglasungsfläche sicher zu stellen, wird der Putz an
den Außenlaibungen / Stürzen entfernt und durch neuen
Oberputz des WDVS ersetzt. Die Dämmung erfolgt hier an
den Innenlaibungen / Stürzen.
Weiterhin werden die Dachflächen mit einer
Sanierungsbahn überarbeitet.

Geschoßhöhen:
KG: ca. 2,38 m
EG: ca. 3,69 m
1.OG: ca. 3,54 m
2.OG: ca. 3,44 m
3.OG: ca. 3,35 m
4.OG: ca. 3,00 m
DG: ca. 1 m

Ablauf Gewerke
Fensterbauer: 17.11.2025 bis 24.04.2026
BE/Gerüst/WDVS: 05.01.2026 bis 24.07.2026 (BE/SoNu/VRA muss ab 05.01.26 vorliegen!)
Schlosser:  17.11.2025 bis 18.07.2026
Dachdecker:  02.03.2026 bis 10.04.2026
Außenanlagen: 27.07.2026 bis 30.11.2026

## A) ALLGEMEINE VORBEMERKUNGEN
A) ALLGEMEINE VORBEMERKUNGEN
===================================

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

## B) ALLGEMEINE TECHNISCHE VORBEMERKUNGEN
B) ALLGEMEINE TECHNISCHE VORBEMERKUNGEN
===============================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

## C) TECHNISCHE VORBEMERKUNGEN
C) TECHNISCHE VORBEMERKUNGEN
===============================

Für Angebot und Ausführung sind besonders zu beachten:

DIN 18299  Allgemeine Regelungen für Bauarbeiten je
der Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss §7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961 §
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

.

## Für die Kalkulation werden folgende Planunterlagen zur
Für die Kalkulation werden folgende Planunterlagen zur
Verfügung gestellt (im pdf-Format):

- 00_Lageplan
- 01_Straßenansicht, Fensternummern
- 02_Hofansicht, Fensternummern
- 03_Plan1_Grundriss_EG_Planung
- 04_Plan2_Grundriss_1.OG_Planung
- 05_Plan3_Grundriss_2.OG_Planung
- 06_Plan4_Grundriss_3.OG_Planung
- 07_Plan5_Grundriss_4.OG_Planung
- 09_Brandschutzbericht Text
- 10_Fensterliste
- 11_Vorschlag Gerüststellung Hoffassade
-Lageplan_67023003_250415

## Aufmaß
Aufmaß

Maßgebend für die Abrechnung ist das nach Fertigstellung aller Arbeiten
gemeinsam mit Ihnen und unserer Bauleitung zu nehmende Aufmaß.

Leistung

Die Wohnungsgesellschaften behalten sich das Recht vor, einzelne
Positionen aus dem Auftragsumfang herauszunehmen, ohne das hierfür
Kosten geltend gemacht werden können oder eine Änderung der
Einheitspreise anderer Positionen erfolgt.

Der Arbeitsumfang bestimmt sich ausschließlich nach dem Text unserer
Bestellung und etwaig schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.

Bedingungen zur Abfall - Entsorgung
Sämtliche im Rahmen seiner Auftragsabwicklung beim Auftraggeber (AG)
anfallenden Abfälle gehen unmittelbar in das Eigentum des Auftragnehmers
(AN) über. Der AN ist verpflichtet, Abfälle ordnungsgemäß und
vollständig als Abfallerzeuger zu entsorgen. Zu diesem Zweck hat der AN
die gültigen Gesetze, Verordnungen und sonstigen öffentlich-rechtlichen
Vorschriften - insbesondere das Kreislaufwirtschaftsgesetz (KrWG) und
die Nachweisverordnung (NachwV) - einzuhalten.
Mit Übergang der Abfälle in das Eigentum des AN gehen
Verkehrssicherungspflicht und öffentlich-rechtliche Verantwortung
vollumfänglich auf diesen über.
Der AG behält sich vor zu prüfen, ob der AN seinen Pflichten
nachgekommen ist. In diesem Zusammenhang ist der AN verpflichtet, dem AG
Einsichtnahme in die vom AN nach öffentlich-rechtlichen Vorschriften zu
führenden Abfallregister und (Sammel-) Entsorgungsnachweise bzw.
Wiegekarten der angefahrenen Abfallentsorgungsanlagen zu gewähren. Auf
Verlangen des AG ist der AN ferner verpflichtet, entsprechende Nachweise
in einer zur Vorlage gegenüber Behörden geeigneter Form für den AG
kostenfrei zur Verfügung zu stellen.
Der AN hat zur Abdeckung aller - sowohl seiner als auch die des AG -
sich aus der Abfallbeseitigung ergebenden Haftungsrisiken unter
Einschluss des Gewässerschäden-Haftungsrisikos auf seine Kosten eine
Haftpflichtversicherung in ausreichender Höhe für Personen-, Sach- und
Vermögensschäden abzuschließen und dem AG den Abschluss auf Verlangen
nachzuweisen. Diese Regelung lässt die Haftung des AN unberührt.

## 20250410 COV Lynarstr.39 LV Gerüst WDVS: WDVS + Gerüstarbeiten
Datum: 15.09.2025

### Titel 01 WDVS + Gerüstarbeiten

#### Bereich 01.01 Baustelleneinrichtung

**01.01.0010 Baustellen WC mit Handwaschbecken**
Baustellen WC mit Handwaschbecken liefern und (vorhalten
täglich reinigen und Wasservorrat auffüllen -gesond. Pos.) nach
Beendigung der Arbeiten abtranportieren.

Der Anschluss des Baustellen WCs an die vorhandene
Baustromversorgung einschl. aller zugehörigen klein und
Befestigungsmaterialeien ist in den Einheitspreisen mit
einkalkulieren.

Ausstattung:
ca.250l Abwassertank
1 WC
1 Urinal
1 großes Handwaschbecken mit ca.60l Wasservorrat
1 Seifenspender
1 Papierhandtuchhalter
1 Frostwächter 220 V
1 Licht 220 V

Nutzung erfolgt durch alle am Bauvorhabenbeteiligten
Firmen.
Menge: 1,000 Stk

**01.01.0020 Baustellen WC vorhalten**
Baustellen WC der vorgenannten Position  vor- und instandhalten
Menge: 27,000 StkW

**01.01.0030 Baustromanschluss einrichten und vorhalten**
*** Pauschalposition
Baustromanschluss mit Messeinheit einschließlich
Anschlusskabel und abschließbarem Verteilerkasten
durch ein Elektrofachunternehmen herstellen, vorhalten,
warten und wieder demontieren lassen.
Nutzung erfolgt durch alle am Bauvorhaben beteiligten
Firmen. Zäherstand vor und nach der Maßnahme dem
zuständigen Bauleiter mitteilen.
Die notwendigen Anträge und Meldungen beim zuständigen
EVU hat der Auftragnehmer, ohne gesonderte Vergütung,
rechtzeitig vorzunehmen.
Menge: 1,000 PSCH

**01.01.0040 Bauwasseranschluss im Außenbereich**
*** Pauschalposition
Wasserzähleinrichtung und Absperrvorrichtung im Keller

Beauftragung eines Installationsunternehmens zur
Herstellung, Vorhaltung, Wartung und Demontage eines
für die einzusetzenden Maschinen geeigneten
Bauwasseranschlusses mit Messvorrichtung.
Einschließlich Betrieb und Bedienung. Auch als
Anschluss für Fremdfirmen nutzbar.

Die Kosten werden auf Nachweis vergütet.

Der Zählerstand zum Baubeginn und zum Zeitpunkt der
Demontage ist der Bauleitung schriftlich  mitzuteilen
Menge: 1,000 PSCH

**01.01.0050 Bauzaun**
Bauzaun aus mobilen Stahlrahmenelementen, Höhe 2m
inkl. allen benötigten Zubehör liefern, aufstellen,
(vorhalten - gesondert) und nach Beendigung der Arbeiten wieder abbauen und abfahren.
Menge: 30,000 m

**01.01.0060 Bauzaun vorhalten**
Bauzaun der vorgenannten Position vor- und instandhalten.
Menge: 810,000 mWo

**01.01.0070 Verkehrssicherung nach RSA**
*** Pauschalposition
Verkehrssicherung nach den Richtlinien zur
verkehrsrechtlichen Sicherung von Arbeitsstellen an
Straßen für die Dauer der vorgesehenen Gerüststandzeit
(Dauer der gesamten Maßnahme) herstellen, vorhalten und
anschließendem entfernen dieser, einschl. Beleuchtung,
Beschilderung, etc.
Menge: 1,000 PSCH

**01.01.0080 Container für die Entsorgung für Baumischabfall**
Schuttcontainer 7,0m³ für Baumischabfall anliefern,
vorahlten und leeren
Menge: 3,000 Stk

**01.01.0090 Entsorgung Baumischabfall**
Anfallenden Schutt fachgerecht, gemäß den gesetzlichen
Bestimmungen entsorgen und nachweisen.
Menge: 21,000 t

**01.01.0100 Einholen der behördlichen Genehmigung**
*** Pauschalposition
Einholen der für die ausgeschriebenen
Leistungen benötigten Anträge, Genehmigungen
einschließlich Entrichtung der Gebühren usw. Die Kosten
werden auf Nachweis erstattet.
Beantragung Straßenlandsondernutzung für die Zeit der Bauausführung (gesamt) bei der Stadt. Inkl. etwaiger Verlängerungen. Die Gebühren werden vom AG übernommen.
Menge: 1,000 PSCH

**01.01.0110 Anmietung öffentlicher Flächen**
*** Pauschalposition
Übernahme aller Kosten und Gebühren für die Anmietung
von öffentlichem Straßenland in ausreichender Größe für
die Gestellung der erforderlichen Baustelleneinrichtung
Beantragung Parkzone am Gebäude / verkehrsrechtliche Anordnung
für die Zeit der Bauausführung (gesamt). Inkl. etwaiger Verlängerungen. Die Kosten der VRA trägt der AN was einzukalkulieren ist.
Menge: 1,000 PSCH

**01.01.0120 Geräte und Werkzeuge liefern, vorhalten und entfernen**
*** Pauschalposition
Liefern, vorhalten und wieder entfernen aller zur
Ausführung der Arbeiten benötigten Geräte und
Werkzeuge.
Menge: 1,000 PSCH

#### Bereich 01.02 Gerüstarbeiten Strassenfassade

**01.02.0010 Standgerüst, III, 200 kg/m2, Straßenfassde**
Standgerüst, Stahlrohrrahmengerüst
einschl. innen liegendem Leitergang, gem. Beachtung der
geltenden Normen, sowie gem. der Aufbau- u.
Verwendungsanleitung der Gerüsthersteller für die Fassaden-, Klempner- u. Dachdeckerarbeiten
Gerüst auf- u. abbauen

Gerüstgruppe :  III
Nutzgewicht:  200 kg/m²
Belagbreite:  mind. 0,90 m
Menge: 920,000 m²

**01.02.0020 Gerüst über Vorhaltedauer m2/Woche**
Gerüst der ausführenden vorg. Pos. vorhalten
Menge: 15640,000 m²/W

**01.02.0030 Konsolausleger 30 cm**
30-iger Konsolausleger montieren und abbauen;
Menge: 425,000 m

**01.02.0040 Überstanddauer Konsole (m/Woche)**
Konsolausleger der ausführenden vorg. Pos. vorhalten
Menge: 7225,000 m/Wo

**01.02.0050 Gitterträgerüberbauung**
Gitterträgerüberbauung über Einfahrten, Durchgängen
und nicht tragfähigen Dächern erstellen und abbauen
Menge: 10,000 m

**01.02.0060 Überstanddauer Gitterträger m/Woche**
Gitterträger der ausführenden vorg. Pos. vorhalten
Menge: 170,000 m/Wo

**01.02.0070 Dachdeckerschutzgerüst**
*** Bezugsbeschreibung
Dachdeckerschutzgerüst 2,00 m hoch erstellen und abbauen
Menge: 53,000 m

**01.02.0080 Überstanddauer Dachdeckerschutz m/Woche**
*** wie Position 01.02.0070
Dachdeckerschutzgerüst der ausführenden vorg. Pos. vorhalten
Menge: 901,000 m

**01.02.0090 Treppenturm bis 200 kg/m2, Höhe 17,0 m**
Treppenturm bis 200 kg/m2,

Gerüsttreppenturm nach DIN EN 12811-1
"Arbeitsgerüste", als Aufstieg zum Erreichen
hochgelegener Arbeitsplätze und als
Baustellenrettungsweg,
Aufbau gem. / Aufbau- und Verwendungsanleitung
statischem
Nachweis
gem. TRBS2121-1 als Zugang für alle Gerüstnutzer
(Vorgabe für Gerüstnutzung ab 5,00m Gerüsthöhe)

Höhe (m): ca.17,0 m
Mit einer Belastung von 2,00 kN/m², freistehend,
am Gebäude verankert, einschließlich Außen- und
Innengeländer mit entsprechenden
Verankerung gem. Aufbau- und Verwendungsanleitung und
statischem Nachweis,
Verankerungsmittel nach Wahl des Auftragnehmers,
abgestimmt auf den Ankergrund
einschließlich Außen- und Innengeländer mit
entsprechenden Halterungen
Halterungen, Montage, Demontage sowie An und
Abtransport,

Inkl. verschließbarer Bautür zum Schutz des Zutritts unbefugter Personen
Menge: 2,000 Stk

**01.02.0100 Überstanddauer Treppenturm**
Treppenturm der ausführenden vorg. Pos. vorhalten
Menge: 34,000 StWo

**01.02.0110 Errichtung eines Passantenschutztunnels**
Errichten eines Passantenschutztunnels
Der Tunnel schützt vor herunterfallenden Gegenständen
und Werkzeugen. und ist dreiseitig zu sichern.

Mindestbreite:  1,50 m
Länge:  ca. 53 m
Menge: 53,000 m

**01.02.0120 Überstanddauer Passantenschutztunnel (m/Woche)**
Passantenschutztunnel der ausführenden vorg. Pos. vorhalten
Menge: 901,000 m/Wo

**01.02.0130 Gerüstfläche ist mit einem geeigneten Netz**
Die Gerüstfläche ist mit einem geeigneten engmaschigen
Netz zum Schutz der angrenzenden Gebäude, des Gehweges
und der Straßen einzuhüllen, für die Dauer der Arbeiten
 und nach Abschluss der Arbeiten wieder zu entfernen.
Menge: 920,000 m²

**01.02.0140 Vorhaltedauer Netz m2/Woche**
Netz  der ausführenden vorg. Pos.  vorhalten
Menge: 15640,000 m²/W

**01.02.0150 Geneigte Schutzdächer für Passanten**
Geneigte Schutzdächer für Passanten
den Vorschriften der Bauberufsgenossenschaft
entsprechend
herstellen.

Maße: ca. 3,00 m * 2,00m
Menge: 2,000 Stk

**01.02.0160 Vorhaltung Schutzdächer**
Schutzdächer der ausführenden vorg. Pos. vorhalten
Menge: 34,000 StWo

**01.02.0170 Schließen der Gerüstankerhülsen**
*** Pauschalposition
Gerüstankerhülsen bei Gerüstabbau mit Ankerstopfen
schließen (mit dem Werkstoff Oberputz und
Schlussanstrich) Straßenfassade.
Menge: 1,000 PSCH

#### Bereich 01.03 Gerüstarbeiten Hoffassade

**01.03.0010 Standgerüst, III, 200 kg/m2, Hoffassde**
Standgerüst, Stahlrohrrahmengerüst
einschl. innen liegendem Leitergang, gem. Beachtung der
geltenden Normen, sowie gem. der Aufbau- u.
Verwendungsanleitung der Gerüsthersteller für die Fassaden-, Klempner- u. Dachdeckerarbeiten, Schlosserarbeiten.
Gerüst auf- u. abbauen

Gerüstgruppe :  III
Nutzgewicht:  200 kg/m²
Belagbreite:  mind. 0,90 m

An der Hoffassade werden von der 2.-4. Etage durch
das Gewerk Schlosser Rettungswege und Spindeltreppen
montiert.
Bei der Gerüststellung sind die Gerüstlagen gemäß
beiliegender Zeichnung einzuhalten, damit die Montage
der Konsolen durch das Gewerk Schlosser ermöglicht
werden kann.
Menge: 490,000 m²

**01.03.0020 Gerüst über Vorhaltedauer m2/Woche**
Gerüst der ausführenden vorg. Pos. vorhalten
Menge: 13230,000 m²/W

**01.03.0030 Konsolausleger 109**
109-er Konsolausleger montieren und abbauen
Menge: 85,000 m

**01.03.0040 Überstanddauer Konsole (m/Woche)**
Konsolausleger der vorg. Position vorhalten
Menge: 2295,000 m/Wo

**01.03.0050 Konsolausleger 73**
73-er Konsolausleger montieren und abbauen
Menge: 140,000 m

**01.03.0060 Überstanddauer Konsole (m/Woche)**
Konsolausleger der vorg, Position vorhalten
Menge: 3780,000 m/Wo

**01.03.0070 Zusätzliche Innengeländer**
Zusätzliche Innengeländer montieren
und nach Beendigung der Arbeiten demontieren.
Menge: 140,000 m

**01.03.0080 Zusätzliche Innengeländer vorhalten**
Innengeländer der vorg, Position vorhalten
Menge: 3780,000 m/Wo

**01.03.0090 Gitterträgerüberbauung**
Gitterträgerüberbauung über Einfahrten, Durchgängen
und nicht tragfähigen Dächern erstellen, vorhalten und
abbauen nach DIN 4420 Teil 1 .
Menge: 10,000 m

**01.03.0100 Überstanddauer Gitterträger**
Gitterträger  der vorg, Position vorhalten
Menge: 270,000 m/Wo

**01.03.0110 Dachdeckerschutzgerüst**
*** Bezugsbeschreibung
Dachdeckerschutzgerüst 2,00 m hoch erstellen,
vorhalten und abbauen nach DIN 4420 Teil 1
Menge: 28,500 m

**01.03.0120 Überstanddauer Dachdeckerschutz m/Woche**
*** wie Position 01.03.0110
Dachdeckerschutzgerüst der vorg, Position vorhalten
Menge: 769,500 m/Wo

**01.03.0130 Treppenturm bis 200 kg/m2, Höhe 17,0 m**
Treppenturm bis 200 kg/m2, 4.Wo.

Gerüsttreppenturm nach DIN EN 12811-1
"Arbeitsgerüste", als Aufstieg zum Erreichen
hochgelegener Arbeitsplätze und als
Baustellenrettungsweg,
Aufbau gem. / Aufbau- und Verwendungsanleitung
statischem
Nachweis
gem. TRBS2121-1 als Zugang für alle Gerüstnutzer
(Vorgabe für Gerüstnutzung ab 5,00m Gerüsthöhe)

Höhe (m): ca.17,0 m
Mit einer Belastung von 2,00 kN/m², freistehend,
am Gebäude verankert, einschließlich Außen- und
Innengeländer mit entsprechenden
Verankerung gem. Aufbau- und Verwendungsanleitung und
statischem Nachweis,
Verankerungsmittel nach Wahl des Auftragnehmers,
abgestimmt auf den Ankergrund
einschließlich Außen- und Innengeländer mit
entsprechenden Halterungen
Halterungen, Montage, Demontage sowie An und
Abtransport,
Inkl. verschließbarer Bautür zum Schutz des Zutritts unbefugter Personen
Menge: 2,000 Stk

**01.03.0140 Überstanddauer Treppenturm (m/Woche)**
Treppenturm der vorg, Position vorhalten
Menge: 54,000 StWo

**01.03.0150 Gerüstfläche ist mit einem geeigneten Netz**
Die Gerüstfläche ist mit einem geeigneten engmaschigen
Netz zum Schutz der angrenzenden Gebäude, des Gehweges
und der Straßen einzuhüllen und nach Abschluss der Arbeiten wieder zu
entfernen.
Menge: 490,000 m²

**01.03.0160 Vorhaltedauer Netz m2/Woche**
Netz  der ausführenden vorg. Pos. vorhalten
Menge: 13230,000 m²/W

**01.03.0170 Geneigte Schutzdächer für Passanten**
Geneigte Schutzdächer für Passanten
den Vorschriften der Bauberufsgenossenschaft
entsprechend
herstellen.

Maße: ca. 3,00 m * 2,00m
Menge: 2,000 Stk

**01.03.0180 Vorhaltung Schutzdächer**
Schutzdächer der ausführenden vorg. Pos. vorhalten
Menge: 54,000 StWo

**01.03.0190 Gerüst für Errichtung Treppen umrüsten**
Gerüst für Errichtung Spindeltreppen umrüsten.
Höhe Gerüst bis oberste Gerüstlage ca. 15,0 m.
Durchmesser Spindeltreppe 2,1m
Menge: 200,000 m²

**01.03.0200 Schließen der Gerüstankerhülsen**
*** Pauschalposition
Gerüstankerhülsen bei Gerüstabbau mit Gerankerstopfen
schließen (mit dem Werkstoff Oberputz und
Schlussanstrich) Hoffassade.
Menge: 1,000 PSCH

#### Bereich 01.04 Schutzabdeckungen

**01.04.0010 Schutz von Fenstern, Türen - Abdeckfolie**
Schutzabdeckung von Fenstern und Türen (außen) mit
Abdeckfolie, einschließlich abkleben, Unterhaltung und
späterer Beseitigung, Entsorgung.
Menge: 350,000 m²

**01.04.0020 Schutz der Bodenflächen unter Gerüstflächen**
Schutzabdeckung der Bodenflächen herstellen,
vorhalten, beseitigen und entsorgen mit
Maler-Abdeckvlies oder Gitterfolie.
Menge: 300,000 m²

**01.04.0030 Konsolen Hoffassade schützen**
Konsolen 2.Rettungsweg an der Hoffassade mit Folien vor
Verschmutzung schützen und nach Beendigung der
Fassadenarbeiten entfernen und entsorgen.

Podestträger HEA 100 Ausladung 650mm
Strebe QR  50x3,0 ca. 500 mm
Menge: 63,000 Stk

#### Bereich 01.05 Abbruch-, Maurerarbeiten

**01.05.0010 Gesimsabdeckung demontieren**
Gesimsabdeckungen demontieren und
fachgerecht entsorgen.
verzinktes Stahlblech/ Zinkblech auf Gesims
über Erdgeschoss ca. 25 cm
Menge: 53,000 m

**01.05.0020 Putz abbrechen Gesims**
Putz an der Stirnseite des Gesims abbrechen
und entsorgen.
Stirnkante ca. 30 cm
Menge: 53,000 m

**01.05.0030 Stahlsturz einbauen, LB=bis 160,d=bis 40 Treppenhauskopf**
Stahlsturz im Bereich von Fenster- und
Türöffnungen einbauen.
Profil nach Angabe des Statikers, incl.
herstellen der Auflager sowie ausmauern
des Sturzes und der umliegenden Mauerwerksteile, incl. 3-seitiger Ummantelung
mit geeignetem Putzträgergewebe.
Entsorgung des anfallenden Schutt.
Lichte Breite: bis 1,6 m
Wanddicke  : bis 40,0 cm
3 HEA 100 S 235
Korrosionsschutzanstrich
Länge Träger 195 cm
Menge: 2,000 Stk
(unb) Gl: 331

**01.05.0040 Fensteröffnung ausbrechen, d=bis 40**
Fensteröffnung mit Sturz im Ziegelaußenmauerwerk
ausbrechen, incl. Entsorgung (Treppenhaus).
Zum Schutz vor Beschädigungen am Wandputz sind die seitlichen Leibungen einzuschneiden.
Größe  : bis 1,5 m2
Wanddicke: bis 40,0 cm
Fensteröffnung 0,9m x 1,6m
Menge: 1,450 m²
(unb) Gl: 394

**01.05.0050 Fensterleibung herstellen, bis 1,50m2**
Fensterleibung beimauern und  verputzen.
Treppenhaus.
Größe  : bis 1,50 m2
Wanddicke: über 40 bis 60,0 cm
Menge: 2,000 Stk
(unb) Gl: 395

**01.05.0060 Poroton Sturz einbauen, LB=bis 130,d=bis 60 F07-01, F18-1**
Poroton Sturz im Bereich von Fenster- und
Türöffnungen einbauen.
2 x17,5 cm, 1x 11,5 cm incl.
Herstellen der Auflager sowie Ausmauern
des Sturzes und der umliegenden Mauerwerksteile.
Entsorgung des anfallenden Schutt.
Lichte Breite: bis 1,10 m
Wanddicke  : bis 60,0 cm

Länge Stürze 150 cm
Menge: 2,000 Stk
(unb) Gl: 331

**01.05.0070 Fensteröffnung ausbrechen, d=bis 40 F07-01, F18-1**
Fensteröffnung im Ziegelaußenmauerwerk
ausbrechen, incl. Entsorgung.
Zum Schutz vor Beschädigungen am Wandputz sind die seitlichen Leibungen einzuschneiden.
Größe  : bis 1,8 m2
Wanddicke: bis 60,0 cm
Fensteröffnung 0,96m x 1,8 m
Menge: 2,600 m²
(unb) Gl: 394

**01.05.0080 Fensterleibung herstellen, bis 1,50m2**
Fensterleibung beimauern und verputzen.

Schichtdicke: bis 10 cm
Größe  : bis 1,80 m2
Wanddicke: bis 60,0 cm
Menge: 2,000 Stk
(unb) Gl: 395

**01.05.0090 Poroton Sturz einbauen, LB=bis 130,d=bis 60 F17-2, F06-2**
Poroton Sturz im Bereich von Fensteröffnungen
einbauen, höher setzen.
Alten Sturzträger ausbauen und entsorgen.
2 x17,5 cm, 1x 11,5 cm incl.
Herstellen der Auflager sowie ausmauern
des Sturzes und der umliegenden Mauerwerksteile.
Lichte Breite: bis 1,06 m
Wanddicke  : bis 60,0 cm

Länge Stürze 150 cm
Menge: 2,000 Stk
(unb) Gl: 331

**01.05.0100 Türöffnung zumauern,AW,HLz 12/1,2,d=bis 640 mm**
Türöffnung in Außenwand mit Hochlochziegeln
zumauern, incl. Verzahnung mit dem
vorhandenen Mauerwerk herstellen.
Steinart  : HLz 12/1,2

Angeb. Fabrikat '....................................................'

Wärmeleitwert '....................................................'

Format '....................................................'

Mörtelgruppe  : II
Größe  : bis 1,00/2,10 m
Wanddicke  : bis 64,0 cm
Menge: 1,300 m³
(unb) Gl: 395

**01.05.0110 Türen/Fenster untermauern, d=17,5**
Tür- und Fensterelemente untermauern.
Steinart : HLz 12/1,2
Wanddicke: bis 65 cm
Höhe  : bis 50,0 cm
Menge: 2,600 m³
(unb) Gl: 395

**01.05.0120 Glattputz,dreilagig,innen,erneuern,b.2m2**
Glattputz, dreilagigen, innen, auf
Kleinflächen bis 2 m2
Ziegelflächen reinigen, Flächen zum Bestandsputz
vorbereiten teilweisen Bauschutt entsorgen.

Putzflächen vornässen.

Glattputz dreilagig wie folgt herstellen

1. Lage  : Kalkzementspritzwurf
  auf Ziegelfläche netzförmig
  aufbringen
2. Lage  :  Kalkmörtelputz  rauh
  verrieben
3. Lage  :  Kalkmörtelfeinputz,
  glatt verrieben, der vorhandenen Putzstruktur anpassen
Putzdicke: 20 - 30 mm
Menge: 30,000 m²
(unb) Gl: 395

#### Bereich 01.06 WDVS - Untergrundvorbereitung

**01.06.0010 Untergrundprüfung**
Flächen auf Tragfähigkeit und Ebenheit prüfen
(begrenzte Untergrundunebenheiten können mit der
Kleberschicht ausgeglichen werden).

Bauteil gesamte Fläche inkl. Sockelbereich.
Menge: 1465,000 m²

**01.06.0020 Verunreinigungen durch Hochdruckreinigung entfernen**
Verunreinigungen, Trennschichten u. Ä. durch
Hochdruckreinigung, ohne Zusatz von
Reinigungs-/Strahlmittel entfernen, einschließlich
aller Nebenarbeiten und Schutzmaßnahmen.

Bauteil gesamte Fläche inkl. Sockelbereich.
Menge: 1465,000 m²

**01.06.0030 Nicht tragf. Beschichtungen entfernen**
Nicht tragfähige Altanstriche durch Abstrahlen oder
Abbeizen nach Art des Bieters entfernen. Anfallende
Stoffe nach Vorschrift entsorgen.
Menge: 185,000 m²

**01.06.0040 Putzschäden ausbessern**
Putzschäden ausbessern. Nicht tragfähigen Putz,
Hohlstellen u. Ä. bis auf den tragfähigen Untergrund
entfernen. Flächen entstauben. Alle anfallenden Stoffe
nach Vorschrift entsorgen. Fehlstellen mit Putzmörtel
nach DIN EN 998-1, >/= 2,5 N/mm², auffüllen und
angleichen.
Putzdicke im Mittel: 20 mm
Menge: 150,000 m²

**01.06.0050 Fehlstellen im Belag mit Putzmörtel auffüllen**
Fehlstellen mit Putzmörtel nach DIN EN 998-1, >/= 2,5
N/mm², Kategorie GP/LW, CS II/CS III
auffüllen und angleichen. Ausführung mehrlagig.
Putzdicke im Mittel: 35 mm
Menge: 30,000 m²

**01.06.0060 Laibungsbereich Putz entfernen**
Putzschicht im Laibungsbereich von Fenstern, Türen und
Öffnungen durch Abstemmen für die Fassadenarbeiten
vorbereiten.
Besondere Schutzmaßnahmen bei neu eingebauten
Fenstern sind mit einzukalkulieren.
Laibungstiefe: 130 mm
Menge: 750,000 m

**01.06.0070 Grundierung stark saugender Untergründe**
Grundierung Putzflächen mit geeignetem
Tiefgrund tief eindringend, gut verfestigend.

angebotenes Fabrikat

'....................................................'
Menge: 1465,000 m²

**01.06.0080 Höhenausgleich Fensterbank, MW 035 WDV**
Höhenausgleich mittels Dämmplatten, auf der vorhandene
Fensterbank

WDVS Hartschaum- Dämmplatten, MW 035 WDV an
vorbehandelte Flächen fachgerecht anbringen.

Plattendicke:  bis 3 cm
Leibungstiefe: bis 30 cm

Alle Zuschnitte und Nebenarbeiten sind im Einheitspreis
einkalkuliert.

Bauteil: alle Fensterbänke

angebotenes Fabrikat:

'....................................................'
Menge: 150,000 m

**01.06.0090 Sockel freilegen**
Erdreich entlang der Außenwand für die Perimeterdämmung
aufnehmen.
Erdaushub auf einer Breite von 30cm bis zur einer Tiefe
von 20cm.
Das Aushubmaterial ist seitlich zu lagern und nach
Fertigstellung wieder einzubauen.
Menge: 260,000 m

**01.06.0100 Zulage zur vorg.Position**
Zulage zur vorg.Position
Mosaikpflaster aufnehmen lagern und nach
Fertigstellung der Sockelabdichtung fachgerecht
einbauen.
Menge: 40,000 m²

**01.06.0110 Gehwegplatten aufnehmen**
Gehwegplatten aufnehmen und seitlich lagern
und nach Fertigstellung der Sockelabdichtung
wieder einbauen.
Menge: 10,000 m

**01.06.0120 Traufbeton, Fundamentreste**
Traufbeton, Fundamentreste im Bereich der Hoffassade
abbrechen und entsorgen.
Menge: 1,000 m³

**01.06.0130 Verkaufskasten, Süßigkeiten**
Verkaufskasten, Süßigkeiten demontieren
und entsorgen.
Größe ca. 60x 60 cm
Menge: 1,000 Stk

**01.06.0140 Hinweisschilder BWB**
Hinweisschilder BWB im Bereich der Strassenfassade
demontieren und nach Abschluss der Fassadenarbeiten
an gleicher Stelle montieren.
Größe ca.15x15 cm
Menge: 3,000 Stk

**01.06.0150 Lüftungsauslässe Fassade**
Lüftungsgitter der Badentlüftungen demontieren.
Rohrverlängerungen DN 100 einsetzen bis 250 mm
und neue Lüftungsgitter nach Abschluss der Putzarbeiten
montieren.
Menge: 23,000 Stk

**01.06.0160 Fallrohre demontieren lagern**
Fallrohre demontieren, im Zeitraum der
Fassadenarbeiten durch flexibele Kunststoffrohre ersetzen,diese an die Grundleitungen
anschliessen un nach Beendigung der Putzarbeiten
wieder montieren.Straßen- Hoffassade 4 Stück.
Menge: 75,000 m

#### Bereich 01.07 WDVS - Systemabschluss und Anschlüsse

**01.07.0010 Sockelschiene inkl. Kompriband**
LM- Sockelprofil 16cm (unterer Abschluss)

WDVS Aluminium- Sockelprofil in Trog-Form mit
vorderseitig ausgebildeter Tropfkante einschließlich
WDVS
Sockelverbinder und WDVS Sockeleckprofil als unteren
Abschluss der Dämmplatten mit 3 WDVS Schlagschrauben
pro Meter fluchtgerecht anbringen.

Untergrundunebenheiten sind mit Unterlegscheiben
auszugleichen.
Trennung mit Kompriband

Dämmsschichtdicke 16cm
Kompriband >=20/5-12

angebotenes Fabrikat:

'....................................................'
Menge: 80,000 m

**01.07.0020 Gewebe- Anputzleiste**
Anschluss an Fenstern und Türen/ Gewebe- Anputzleiste
Gewebe- Anputzleiste für den Anschluss an Fenster u.
Türrahmen liefern und fachgerecht umlaufend  einbauen.

Putzdicke: 9mm

angebotenes Fabrikat:

'....................................................'
Menge: 750,000 m

**01.07.0030 Kantenschutz/ Gebäudeecken**
Kantenschutz/ Gebäudeecken
Kunststoffgewebewinkel für Gebäudeecken liefern und
fachgerecht nach Herstellervorgabe einbauen.

Format:  10/ 15 cm
Maschenweite:  4 x 4 mm
Flächengewicht ( Gewebe)  ca. 165g/m²

angebotenes Fabrikat:

'....................................................'
Menge: 140,000 m

**01.07.0040 Kantenschutz/ Fenster -u. Türöffnungen**
Kunststoffgewebewinkel für Fenster- u. Türöffnungen
liefern und nach Herstellervorgabe fachgerecht
einbauen.
Format:  10/ 23 cm
Maschenweite:  4 x 4 mm
Flächengewicht ( Gewebe)  ca. 165g/m²

angebotenes Fabrikat:

'....................................................'
Menge: 750,000 m

**01.07.0050 Anschlussfuge angrenzende Bauteile/ Dichtband**
Anschlussfuge angrenzende Bauteile/ Dichtband 15/2-9
Anschlussfuge an angrenzende Bauteile,
jeweils Konsolen und Streben mit
vorkomprimiertem Fugendichtband nach Vorschrift
ausbilden, einschl. Kellenschnitt.

Fugenbreite: 2-9mm
Fugentiefe: bis 15mm

Podestträger HEA 100
Strebe QR  50x3,0
Länge bis 400 mm
angebotenes Fabrikat:

'....................................................'
Menge: 63,000 Stk

**01.07.0060 Fensterbank außen, LM-eloxiert,bis 380mm**
Fensterbank für außen, mit angeschweißten seitlichen Aufkantungen für Mauerwerk- oder Putzanschluss, Antidröhnstreifen, abziehbarer Schutzfolie, Anschraubsteg 25 mm, mit Fensterbankabdichtung
aus APTK, seitlicher und unterer elastischer Abdichtung auf Polysulfidbasis,
Verankerung mit unterseitig eingerasteten, verstellbaren Befestigungswinkel in dem erforderlichen Abstand,
mit unterseitiger Ausschäumung zum Mauerwerk.
Material  : LM-elox., stranggepresst
Dicke  : 2 mm
Länge  : 1000 mm
Ausladung: 300 - 380 mm

angeb. Fabrikat '....................................................'
Menge: 150,000 m
(unb) Gl: 334

**01.07.0070 Fugendichtband Fensterbänke**
Fugendichtband Fensterbänke
Anschlussfuge an Fensterbänken mit vorkomprimiertem
Fugendichtband nach Vorschrift ausbilden, einschl.
Kellenschnitt.

Fugenbreite: 2-9mm
Fugentiefe: bis 15mm

angebotenes Fabrikat:

'....................................................'
Menge: 150,000 m

#### Bereich 01.08 WDVS - Dämmplattenverklebung

**01.08.0010 Mineralwolle Dämmplatte 16 cm**
MW Top Dämmplatten mit Zweischichtcharakteristik
oder gleichwertig an
vorbehandelte Fassadenflächen mit Klebemörtel
anbringen.
Anwendungstyp: WAP gemäß DIN EN 13162
Format: 80 x 62,5 cm
Plattenkante: Stumpf
Wärmeleitfähigkeit: 0,035 W/(m x K)
Plattendicke: 16 cm
Klebemörtel: WDVS Pulverkleber 3550

angebotenes Fabrikat:

'....................................................'
Menge: 1465,000 m²

**01.08.0020 Zulage für Zuschnitte bei Schrägen und Bögen**
Zulage für Zuschnitt der Dämmplatten bei Schrägen und
Bögen, z.B. Gebäudeecken, schräg verlaufenden
Sockelkanten etc.
Menge: 72,000 m

**01.08.0030 Zulage anarbeiten Konsolen**
Konsolen Hoffassade anarbeiten.
Podestträger HEA 100 1 Stück
Strebe QR  50x3,0  1 Stück
Menge: 63,000 Stk

**01.08.0040 Perimeterdämmung Sockel**
Perimeterdämmplatte EPS 032 nach DIN 4102
schwer entflammbar B1, Bemessungswert
Wärmeleitfähigkeit (DIN 4108) ca.0,032 W/mK
mit Klebe- u.Armierungsmörtel spezial ansetzen
auf Bitumenuntergrund einschl. Schrägschnitt als
unterer Abschluss gem.
Dämmplattendicke 100mm

Dämmung über GOK: ca. 30 cm
Dämmung unter GOK: ca. 20 cm

angebotenes Fabrikat:

'....................................................'
Menge: 70,000 m²

#### Bereich 01.09 WDVS - Zusätzliche Verdübelung

**01.09.0010 Verdübelung MW Dämmplatte in 16cm**
Schraubdübel, 16cm Dämmstoffstärke.

Statisch relevante Verdübelung der verklebten
Dämmplatten
mit europäisch und national zugelassene Schraubdübeln.

Den WDVS Dübel ca. 15mm vertieft in die Dämmplatten
einschrauben.
WDVS Dübel- Rondell in die Vertiefung oberflächenbündig
einsetzen.
Überstände planschleifen,
Dübellänge entsprechend der Dämmplattendicke wählen.
Die Dübel müssen im tragfähigen Untergrund verankert
sein, Putzschichten sind zu überbrücken.

Ausführung ist gemäß Zulassungen auszuführen.

angebotenes Fabrikat:

'....................................................'
Menge: 1465,000 m²

**01.09.0020 Dübelteller/ Dübelscheibe**
Dübelteller/ Dübelscheibe, MW- Dämmplatte, statisch
relevant

Zulage zur vorgenannten Positionen für die statisch
relevanten Befestigungen von Mineralfaser- Dämmplatten
mit Dübeltellern/ Dübelscheiben

Tellerdruchmesser: 90mm

angebotenes Fabrikat:

'....................................................'
Menge: 1465,000 m²

#### Bereich 01.10 WDVS - Armierung

**01.10.0010 Diagonalarmierung an Gebäudeöffnungen**
Diagonalarmierungen an Ecken von Fassadenöffnungen und
Aussparungen, z.B. mit WDVS Diagonal-Armierungspfeil
3773, unter Verwendung der systemgerechten
Armierungsmasse fachgerecht herstellen.

angebotenes Fabrikat:

'....................................................'
Menge: 302,000 Stk

**01.10.0020 Flächenarmierung Mineralwolle**
Leistung wie zuletzt beschrieben, jedoch
Flächenarmierung auf MW Dämmplatten mit WDVS Klebe- und
Armierungsmörtel L3500 oder gleichwertig.

angebotenes Fabrikat:

'....................................................'
Menge: 1465,000 m²

**01.10.0030 Laibungen an Öffnungen und Nischen armieren**
Laibungen an Öffnungen und Nischen, wie in der
vorgenannten Position zur Armierungsausbildung in
diesem WDV-System beschrieben, armieren.

Laibungstiefe bis 35cm

angebotenes Fabrikat:

'....................................................'
Menge: 750,000 m

**01.10.0040 Zusatzarmierung Panzergewebe**
WDVS Panzergewebe 3773 oder gleichwertig als
Zusatzarmierung für
besonders beanspruchte Bereiche und zur Erhöhung der
Stoßfestigkeit vor der Flächenarmierung aufbringen.
Leistung, wie in der Ausführung der Flächenarmierung
beschrieben, jedoch nicht überlappend.

angebotenes Fabrikat:

'....................................................'
Menge: 185,000 m²

**01.10.0050 Zulage anarbeiten Konsolen Hofassade**
Zulage anarbeiten, Konsolen 2. Rettungsweg Hofassade
Menge: 63,000 Stk

**01.10.0060 Zulage Gossenschlitz**
Zulage für Armierung im Bereich der
Fallrohre Strassenfassade.
Tiefe bis 300 mm, Breite bis 300 mm
Gebäudehöhe 17,3 m
Menge: 2,000 Stk

**01.10.0070 Armierung Sockel EPS**
Armierung Sockel EPS
als mineralischen Unter- und Oberputz
Mineralischen Mörtel als Armierungspachtel und Oberputz
vollflächig auf vorbereiteten Untergrund aufbringen.
Werktrockenmörtel nach DIN EN 998-1, CS II, CR, W 2,
faserarmiert, wasserdampfdiffusionsoffen und
wasserabweisend.
Als Armierungsspachtel mit einer Auftragsdicke von 3-5
mm auftragen. Das systemzugehöriges Armierungsgewebe im
oberen Putzdrittel einbetten, Ränder ca. 10 cm
überlappen. Kantenschutz/Diagonalarmierung: in
gesonderter Position
Nach dem Anziehen am gleichen oder Folgetag zweite
Schicht als Oberputz in einer Schichtdicke von 2-3 mm
aufbringen, eben und geschlossen abziehen, modellieren
oder filzen.

Auftragsdicke Armierung: 4 mm

Auftragsdicke Oberputz:  4 mm

Gesamtauftragsdicke: ca. 5-8 mm

angebotenes Fabrikat

'....................................................'
Menge: 70,000 m²

#### Bereich 01.11 WDVS - Mineralischer Oberputz, Leichtputz

**01.11.0010 Grund- und Zwischenanstrich der Armierungsschicht.**
Grund- und Zwischenanstrich der Armierungsschicht

Grund- und Zwischenanstrich der armierten
Fassadenfläche nach ausreichender Trocknung der
Armierung mit haftvermittelnder quarzhaltiger
Grundierfarbe auf Dispersionsbasis für mineralischen
Oberputze, im Farbton des Endputzes.

angebotenes Fabrikat:

'....................................................'
Menge: 1465,000 m²

**01.11.0020 Oberputz / Kratzputzstruktur K 3**
Oberputz aus mineralischen Leichtputz mit
Leichtzuschlagstoffen auf Kalk-Zement- Basis
(Kratzputzstruktur), werkseitig algizid/fungizid
auserüstet, in einem Zug aufziehen, auf Kornstärke
abziehen und mit einem Kunststoff-Reibebrett abreiben.

Körnung 3mm

Farbton hell getönt nach Angabe des AG.

angebotenes Fabrikat:

'....................................................'
Menge: 1465,000 m²

**01.11.0030 Zulage zur vorg. Position Hellbezugswert**
Menge: 1465,000 m²

**01.11.0040 Zulage anarbeiten Konsolen Hofassade**
Menge: 63,000 Stk

**01.11.0050 Faschen, Laibungen Glattputz, Feinputz**
Ausbildung von Faschen und Leibungen als Glattputz.
Zwischenanstrich mit Putzgrundierung 3710,
pigmentiert.
Rausan KR Feinputz 3530 zur Ausbildung von Faschen und
Laibungen als Glattputz auftragen und abreiben,
einschließlich aller erforderlichen Leistungen, z. B.
exaktes Abkleben der angrenzenden Flächen.
Zusätzlicher Anstrich der vorgenannten Putzflächen,
Grund und Schlussanstrich mit Evocryl 200 in
Protect-Qualität.
Leibungstiefe: bis 30 cm
Faschenbreite: ca. 6 cm
Farbton nach Angabe des Auftraggebers.

angebotenes Fabrikat:

'....................................................'
Menge: 750,000 m

**01.11.0060 Faschen unter Fensterbank Glattputz / wie zuvor**
Ausbildung von Faschen als Glattputz unter den
Fensterbänken, wie zuvor im vollen Wortlaut
beschrieben.
Faschenbreite: ca. 6 cm, wie vor

angebotenes Fabrikat:

'....................................................'
Menge: 150,000 m

**01.11.0070 Egalisationsanstrich (Beschichtung des Oberputzes)**
Beschichtung des Oberputzes

Grund- und Schlussbeschichtung mit einer
wetterbeständigen hoch wasserabweisenden, hoch
diffusionsfähigen Fassadenfarbe auf Silikatbasis.

Farbton hell getönt nach Angabe des AG.

angebotenes Fabrikat:

'....................................................'
Menge: 1465,000 m²

**01.11.0080 Zulage Putzbeschichtung Farbton mittel**
Menge: 1465,000 m²

**01.11.0090 Zulage Vollton Eingänge**
Menge: 30,000 m²

**01.11.0100 Zulage Vollton Sockel**
Menge: 70,000 m²

**01.11.0110 Beschichtung Glattputz/Faschen, Laibungen, 30/6cm**
Beschichtung Glattputz/Faschen, Laibungen, 30/6cm

Farbton hell bis mittel getönt nach Angabe des AG

angebotenes Fabrikat:

'....................................................'
Menge: 750,000 m

**01.11.0120 Zulage für Farbgestaltung**
*** Pauschalposition
Zulage für Farbgestaltung Muster anlegen.
Menge: 1,000 PSCH

#### Bereich 01.12 WDVS - Sockel Kellerlichtschacht

**01.12.0010 Grund- und Zwischenanstrich**
Grund- und Zwischenanstrich der Armierungsschicht;
Sockelfläche nach ausreichender Trocknung der Armierung
mit haftvermittelnder quarzhaltiger Grundierfarbe auf
Dispersionsbasis für mineralische oder organisch
gebundene Oberputzes, im Farbton des Endputzes.

angebotenes Fabrikat:

'....................................................'
Menge: 70,000 m²

**01.12.0020 Sockelputz/organisch gebundener Putz**
Sockelflächen mit organisch gebundenem Putz mit
Quarzanteilen, werkseitig algizid/ fungizid
ausgerüstet, als Glattputz mit einer Edelstahl-
Glättekelle in einem Zug aufziehen und die Oberfläche
mit einem Schwammbrett glatt filzen, einschl. aller
erforderlichen Arbeiten .

Farbton hell bis mittel getönt nach Angabe des AG.

angebotenes Fabrikat:

'....................................................'
Menge: 70,000 m²

**01.12.0030 Putzabdichtung herstellen**
Putzabdichtung herstellen.
Bis zum Erdreich einbinden, nach Herstellerangaben 2-3
mal beschichten.

Die Putzabdichtung ist mind. 50mm über Geländeoberkante
zu  und im unteren Bereich über die abgeschrägte Kante
der Perimeterdämmplatten an den Altputz anschließen.

angebotenes Fabrikat:

'....................................................'
Menge: 100,000 m

**01.12.0040 Anstrich Kellerlichtschacht**
Untergrundvorbehandlung: Untergrund auf Eignung, Trag-
und Haftfähigkeit prüfen. Einzelne, nicht tragfähige
Anstrichteile entfernen. Grundierung nur der
Schadstellen mit  Lacryl Tiefgrund ELF 595.

Grundanstrich mit Haftgrund ELF 3720, pigmentiert.

Zwischenanstrich mit Evocryl 200, in Protect Qualität,
mit Filmschutz.

Schlussanstrich mit Evocryl 200, in Protect Qualität,
mit Filmschutz.
100% Reinacrylat-Dispersionsfarbe mit
Evoflex-Technologie, diffusionsfähig, fotokatalytisch
wirksam, hoch wetterbeständig, matt, wasserverdünnbar

Farbton: Nach Angabge der Bauleitung
Fabrikat: Brillux oder gleichwertig

angeb. Fabrikat '....................................................'
Menge: 15,000 m²

#### Bereich 01.13 WDVS - Lackierarbeiten Tore und Eingangstüren

**01.13.0010 Holz - Türen und Zargen lackieren**
Zargen, Türen, Futter und Bekleidungen etc., wie folgt
innen und außen behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren einschl. aller Nebenarbeiten.

2 Durchfahrtstore
2 Hoftüren
1 Haustür

Grundbeschichtung:
Brillux  Impredur Grund 835 oder gleichwertig

Zwischenbeschichtung:
Brillux  Ventilack Seidenglanz 172 oder gleichwertig

Schlussbeschichtung:
Brillux  Ventilack Seidenglanz 172 oder gleichwertig

Farbton: nach Angabe der Bauleitung

angebotenes Fabrikat '....................................................'
Menge: 46,000 m²

**01.13.0020 Zulage: Anstrich Farbton -mittel getönt-**
*** Bedarfsposition ohne GB
Mittel getönte Anstriche

Farbton: nach Vorgabe der Bauleitung

angebotenes Fabrikat:

'....................................................'
Menge: 46,000 m²

**01.13.0030 Zulage: Anstrich Farbton -satt getönt-**
*** Bedarfsposition ohne GB
Satt getönte Anstriche

Farbton: nach Vorgabe der Bauleitung

angebotenes Fabrikat:

'....................................................'
Menge: 46,000 m²

#### Bereich 01.14 Stundenlohnarbeiten

**01.14.0010 Stundenlohnarbeit / Facharbeiter**
Stunde(n) eines Facharbeiters für nicht erfasste
Leistungen gegen besonderen Nachweis einschließlich
aller Lohnnebenkosten.
Menge: 50,000 Std

**01.14.0020 Stundenlohnarbeit / Helfer**
Stunde(n) eines Helfers für nicht erfasste Leistungen
gegen besonderen Nachweis einschließlich aller
Lohnnebenkosten.
Menge: 50,000 Std

**01.14.0030 Stundelohnarbeit / Auszubildender**
Stunde(n) eines Auszubildenden für nicht erfasste
Leistungen gegen besonderen Nachweis einschließlich
aller Lohnnebenkosten.
Menge: 50,000 Std
